# Neubau Drive, Wegebau Park Babelsberg
Angebotsaufforderung (GAEB 90, DA83)
DV-Nummer: 6261008
Eröffnung: 03.03.26
Währung: EUR
Auftraggeber: Stiftung Preußische Schlösser und, Gärten Berlin-Brandenburg

## AUSSENANLAGEN
Datum: 02.03.26

### Titel 000 VORBEMERKUNGEN / BAUBESCHREIBUNG

*Hinweis*
Das Baufeld befindet sich in Potsdam, im Babelsberger
Park.
Die Erschließung erfolgt wird über einen asphaltierten
Parkweg
vom Mühlentorweg. Zum Mühlentor kommt man aus
Babelsberg über die Straßen Alt Nowawes und Neue
Straße.

Die Bauaufgabe bezieht sich auf die Neuanlage eines
zentralen
Parkweges / Drive (Länge ca. 280m, 4,08m breit) im
Bereich
des ehemaligen Strandbades, die Erneuerung der
Deckschichten des vorhandenen weiterführenden Parkweges
(Länge ca. 270m, 4,08m breit)  sowie den Rückbau eines
provisorischen Parkweges (Länge ca. 300m).

Im Bereich der Wurzelbereiche der Bestandsbäume ist in
Abstimmung mit der UNB zum Schutz der Wurzeln
großflächig
in Handarbeit zu arbeiten. Teilweise werden hier die
Wegebreiten und Aufbaustärken reduziert. Die Aufwände
sind
einzukalkulieren.

Die Randbereiche sind entsprechend mit Oberboden
anzumodellieren und mit Landschaftsrasen anzusäen.

In geringer Stückzahl sind an der Seite zum Strandbad
Gehölze
zu pflanzen.

Lagerflächen für Neumaterial stehen nur auf dem
Lagerplatz
des Parkreviers am Parkzugang Mühlentor zur Verfügung
(siehe Übersichtsplan Baulogistik). Zum Ablagern sind
Trennlagen aus Vlies zu verwenden und nach Abfuhr
wieder
getrennt zu entsorgen. Aufgrund der begrenzten
Wegebreiten
und Wenderadien ist die Anfahrt zum Lageplatz von Alt
Nowawes / Neue Straße nur mit 3-achsigen Fahrzeugen
(max.
Gesamtmasse 25t, Nutzlast 12-13t) möglich und
einzukalkulieren.

Für zu beprobendes Rückbaumaterial mit längeren
Lagerzeiten
ist der Lagerplatz bei den Studentenwohnheimen zu
nutzen
(siehe auch Lageplan). Die Entfernung beträgt ca.
4,0km und ist
zu berücksichtigen.

Der Materialtransport vom Lagerplatz zum Baufeld im
Park darf
nur mit kleineren 2-achsigen Fahrzeugen (max.
Gesamtmasse
18 t, Nutzlast 8-9 t) im Parkbereich in geringer
Geschwindigkeit
erfolgen, um die vorh. Parkwege nicht zu beschädigen
und die
Parkbesucher nicht zu gefährden.

Der Lagerplatz des AG ist nach Bauende wieder zu
Säubern
und in seinen Zustand vor Baubeginn (z.B.
Wiederherstellung
Rasenflächen, wenn erforderlich) zu versetzen.
Zerstörte
Rasenflächen sind wieder herzustellen, inkl.
Fertigstellungspflege.

Die Zwischenlagerung und Beprobung der
Rückbaumaterialien
kann ggf. auch innerhalb der Rückbaufläche gelagert
werden.
Die angrenzende Wiesenflächen sind jedoch geschützte
Biotope und dürfen nicht genutzt werden.

Im Hinblick auf die geplante Bearbeitungsrichtung muss
die
Logistik des An- und Abtransportes koordiniert werden.
Die Parkwege sind vom Baustart Havelhaus in Richtung
Bauende Flatowturm fertigzustellen.

Damit der Parkzugang am Havelhaus für Parkbesucher
nicht
gesperrt werden muss, ist in 2 Bauabschnitten zu
arbeiten und
die Bauzäune entsprechned umzustellen:

1. BA: Baustart bis Havelhaus mit Offenhaltung des
Parkweges entlang Strandbad
2. BA: Havelhaus bis Bauende in Richtung Flatowturm mit
Offenhaltung des Parkweges Havelhaus - Parkzugang
Mühlentor

Die Grobabsteckung der Wegeachse der neuen Wegeführung
erfolgt durch den Vermesser des AG.
Die Wegeführung des vorh. Wegebereiches mit
Deckenerneuerung wird nochmals durch seitliche Schürfe
des
AN geprüft und ggf. korrigiert.

Alle Aufwendungen für die zuvor genannten Leistungen,
inkl.
der Informationen aus den Plänen der beigefügten
Planliste und
der Baustellensicherung und Straßenreinigung (bei
eigener
Verursachung) werden nicht separat vergütet und sind
in die
Einheitspreise der Positionen der Leistungsbeschreibung
einzukalkulieren.

### Titel 512 BODENARBEITEN

**512.001 Bodenaushub (Oberbodenschicht) für Wegebau**
Oberbodenschicht,
für Wegebau profilgerecht lösen,
laden, fördern
und zum Wiedereinbau auf dem
Lagerplatz des AG auf Haufwerk
lagern.
Abrechnung nach fester Masse.
Tiefe bis 15 cm.
Bodenklasse 3- 5.
Menge: 210,000 cbm

**512.002 Bodenaushub für Wegebau**
Boden unterhalb der
Oberbodenschicht,
für Wegebau profilgerecht lösen,
laden, fördern
und zum Wiedereinbau auf dem
Lagerplatz des AG auf Haufwerk
lagern.
Abrechnung nach fester Masse.
Tiefe bis 15 cm.
Bodenklasse 3- 5.
Menge: 60,000 cbm

**512.003 Zulage: Bodenaushub in Handschachtung**
als Zulage zur Vorposition:
Bodenaushub Handschachtung im
Bereich der Kronentraufen +1,5m,
nach Anweisung des AG / der
örtlichen Bauleitung, bis '0,15 m unter
' GOK, ' zur Absenkung des geländes
im Wurzelbereich der
Bestandsbäume.
Die Abreiten sind ausschließlich in
Handarbeit auszuführen und werden
z.T. auch von der UNB überwacht.
Flächenannahme: ca. 375qm
Abrechnung in cbm.
Menge: 60,000 cbm

**512.004 Bodenaushub für Wegebau und Wiedereinbau**
Boden unterhalb der
Oberbodenschicht,
für Wegebau profilgerecht lösen,
laden, fördern
und im Bereich rückgebauter Parkweg
als Füllboden lagenweise einbauen
und bis zu Ev2=45 MN/qm standfest
verdichten.
Tiefe bis 15 cm.
Bodenklasse 3- 5.
Menge: 250,000 cbm

**512.005 Füllboden einbauen, bauseits vorhanden**
bauseits auf dem Lagerplatz des AG
gelagerten Oberboden, laden, fördern
und ca. 15cm stark einbauen und
setzugsfei anwalzen.
Abrechnung in fester, eingebauter
Masse.

Einbaustärken ca. 10-20cm, im Mittel
15cm
Menge: 60,000 cbm

**512.006 Füllboden liefern und einbauen**
gesiebt, bautechnisch verwendbar,
wasserdurchlässig,  und frei von
Schadstoffen gem. Gütenachweis
nach EBV: BM-0 (LAGA Z0), den
Höhen entsprechend
lagenweise (max. 30cm stark)
einbauen und standfest
verdichten (Verdichtungsgrad Ev 2:
45MN/ qm).
Abrechnung in fester, eingebauter
Masse.

Einbaustärken 10-50cm
Menge: 50,000 cbm

**512.007 Sand 0/2 liefern und einbauen**
gesiebt, bautechnisch verwendbar,
wasserdurchlässig,  und frei von
Schadstoffen gem. Gütenachweis
nach EBV: BM-0 (LAGA Z0), Körnung
0/2mm,
auf den freigelöegten
Wurzelbereichen als Schutzlage 5cm
stark in Handarbeit einbauen und
standfest einwalzen.
Abrechnung in fester, eingebauter
Masse.

Einbaustärken 5cm
Flächenannahme: ca. 375qm
Menge: 375,000 qm

**512.008 Starkwurzeln mit Halbschalen abdecken**
Starkwurzeln vor den
Tragschichteinbau mit Halbschalen
abdecken und so vor Verdichtung
schützen.
Menge: 20,000 m

**512.009 gelagerten Oberboden und Grasnarbe sieben**
bauseits auf dem Lagerplatz des AG
gelagerten Oberboden und Grasnarbe
mit Siebanlage fein sieben und aus
zum Wiedereinbau auf Haufwerk
lagern.

Siebrückstände separat auf Haufwerk
lagern, die Entsorgung erfolgt werden
im Titel Verwertung abgerechnet.
Menge: 360,000 cbm

**512.010 Oberbodenauftrag, bauseits vorhanden**
bauseits auf dem Lagerplatz des AG
gelagerten Oberboden, laden, fördern
und und ca. 10-30cm im
Seitenbereich (Bankett) der Parkwege
und flächig einbauen, trittfest
verdichten und planieren und
setzugsfei anwalzen.
Abrechnung nach fester eingebauter
Masse.
Menge: 310,000 cbm

**512.011 Oberbodenauftrag (komposthaltig), inkl. Lieferung**
liefern, frei von Fremdstoffen und
Pflanzenresten, und ca. 10-30cm im
Seitenbereich (Bankett) der Parkwege
und flächig einbauen, trittfest
verdichten und planieren und
setzugsfei anwalzen.
Oberboden verbessert durch
eingemischte gesiebte Komposterde,
gemäß DIN 18915 mit Zertifikat zu
den
Inhaltsstoffen,
Abrechnung nach fester eingebauter
Masse.
Menge: 410,000 cbm

**512.012 Geländeanpassung: Vegetationsflächen Modellieren**
Wiesenflächen landschaftlich
anpassen durch Modellieren in
Handarbeit und / oder Kleintechnik,
Geländeanpassung +/- 5cm,
inkl. sauberem Anpassen an die
Wegefürhung / Einfassung und an die
Bestandsflächen
Menge: 4800,000 qm

**512.013 Grobplanum**
Zu bearbeitende Gesamtfläche den
Höhen entsprechend
+/-5 cm grobplanieren.
Menge: 7800,000 qm

**512.014 Wurzelschutzfolie**
zum Schutz des Parkweges
Tiefe 0,5m, Stärke: 3mm,
inkl. Erdarbeiten und Zuschnitt,
liefern und einbauen.
Inkl. Zertifikat des Herstellers.
Menge: 20,000 m

**512.015 Suchschachtungen der Wegeführung Parkwege (Bereich Deckenerneuerung)**
Suchschachtung zum Auffinden der
historischen Wegeführung der
Parkwege vom Roten Haus zum
Marmorpalais,
Auffinden der Einfassungen zur
Wegemarkierung und / oder
Schotterprofile,
im Bereich der Deckenerneuerung,
Wegeführung insgesamt 270m lang,
Suchschachtung ca. alle 5,0m = 108
Schürfe (30x20x30cm)
Abrechnung in Stück Schürfe.
Menge: 20,000 St

### Titel 521 WEGE

**521.001 Feinplanum und Verdichtung**
Zu befestigende Gesamtfläche den
Höhen entsprechend
feinplanieren und standfest
verdichten;
Verdichtungsgrad DPr min. 98%;
Ev2 >/= 45 MPa;
zulässige Abweichung von der
Nennhöhe +/- 1 cm (Spalt unter der
4-m-Latte);
Gefälleausbildung gemäß
Technischem Lageplan und
Detailzeichnungen;
Abrechnung gemäß Aufmaß nach
fertiger Fläche an der Oberfläche.
Menge: 3000,000 qm

*Hinweis*
WASSERGEBUNDENE WEGEDECKEN-befahrbare Parkwege

**521.002 vorh. Schottertragschichten Parkwege nachprofilieren**
vorh. Schottertragschicht nach Abtragen der
Deckschichten
nachprofilieren,
Ausbildung einer gleichmäßig ausgebildeten,
korbbogenförmigen Mittelüberhöhung mit 3-4% Gefälle
gemäß
Detailplan,
inkl. Ergänzung von 3-5cm Natursteinschottertragschicht
0/32mm und Verdichtung,
(keine Kalksteinschottertragschichten)
Verdichtungsgrad DPr min. 100%, Ev2= 120 MPa / qm,
Gefälleausbildung gem. techn. Plan
Menge: 1200,000 qm

**521.003 Natursteinschotter-Tragschicht 0/32, 11cm stark (in Bereichen Kronentraufe)**
für begehbare wassergebundene Decken
Körnung 0/32 mm (gebrochenes Material aus
Naturstein gemäß ZTVT und Gütenachweis),
(keine Kalksteinschottertragschichten)
lagenweise einbauen und verdichten,
behutsames Anwalzen von Hand ohne Vibrationsgeräte
gemäß
Zulage Position 521.07,
Ausbildung einer gleichmäßig ausgebildeten,
korbbogenförmigen Mittelüberhöhung mit 3-4% Gefälle
gemäß
Detailplan,
Verdichtungsgrad DPr min. 100%, Ev2= 80 MPa / qm,
Gefälleausbildung gem. techn. Plan
Menge: 250,000 qm

**521.004 Natursteinschotter-Tragschicht 0/32, 20cm stark (wassergeb. Decke befahrbar)**
für befahrbare wassergebundene Decken
Körnung 0/32 mm (gebrochenes Material aus
Naturstein gemäß ZTVT und Gütenachweis),
(keine Kalksteinschottertragschichten)
lagenweise einbauen und verdichten,
Ausbildung einer gleichmäßig ausgebildeten,
korbbogenförmigen Mittelüberhöhung mit 3-4% Gefälle
gemäß
Detailplan,
Verdichtungsgrad DPr min. 100%, Ev2= 120 MPa / qm,
Gefälleausbildung gem. techn. Plan
Menge: 1300,000 qm

**521.005 Ausgleichsschicht 0/16 für wassergeb. Decke (5cm stark)**
Ausgleichschicht für Wegeflächen fachgerecht
herstellen.
Einbaustärke im verdicht. Zustand ca. 5 cm,
EV2 mind. 80 MN/m2. Einbau gem. ZTVE-StB. u.
RAL -RG 5001/1.

Material: Granitschotter 0/16 gelblich aus Steinbruch,
liefern und wie oben beschrieben 5cm stark einbauen,
Abrechnung erfolgt nach Aufmaß der Wegefläche.
Bei Einsatz eines gleichwertigen Materials ist vorab
eine Probefläche anzulegen. Der Einbau erfolgt erst
nach Freigabe durch den AG.

Produkt der Planung:
Hersteller/Typ/Farbe: Melaune 0/16 oder gleichwertig,
Angaben zu dem vom Bieter angebotenen Produkt (es ist
mit
dem Angebot ein Prüfzeugnis des angebotenen Produktes
einzureichen)

Hersteller / Produktbezeichnung:

.......................................................
...

Ausbildung einer gleichmäßig ausgebildeten,
korbbogenförmigen Mittelüberhöhung mit 3-4% Gefälle
gemäß
Detailplan,
Einbaugenauigkeit an der Oberfläche +/- 1 cm als max.
zulässige Abweichung von der Sollhöhe.
Geländeoberfläche mit geringer Neigung.
Abrechnung durch AG vor örtlichem Aufmaß. Nach Einbau
der Ausgleichsschicht muss vor Beginn der weiteren
Baumaßnahmen eine Abnahme durch den AG erfolgen!
Einschl. aller Nebenarbeiten
Abnahme durch den AG!
Menge: 2500,000 qm

**521.006 Deckschicht 0/8 für wassergeb. Decke (4cm stark)**
Deckschicht 0/8 für wassergeb. Decke (4cm stark)
Deckschicht für Wegeflächen fachgerecht herstellen.
Einbaustärke im verdicht. Zustand ca. 4 cm,
EV2 mind. 80 MN/m2. Einbau gem. ZTVE-StB. u.
RAL RG 5001/1.
Material: Granitschotter 0/8 gelblich aus Steinbruch
liefern und wie oben beschrieben einbauen,
Abrechnung erfolgt nach Aufmaß
der Wegefläche.
Bei Einsatz eines gleichwertigen Materials ist vorab
eine Probefläche anzulegen. Der Einbau erfolgt erst
nach Freigabe durch den AG.
Produkt der Planung:
Hersteller/Typ/Farbe: Melaune 0/8 oder gleichwertig,
Angaben zu dem vom Bieter angebotenen Produkt (es ist
mit
dem Angebot ein Prüfzeugnis des angebotenen Produktes
einzureichen)
Hersteller / Produktbezeichnung:
.......................................................
...
-
Ausbildung einer gleichmäßig ausgebildeten,
korbbogenförmigen Mittelüberhöhung mit 3-4% Gefälle
gemäß
Detailplan,
Einbaugenauigkeit an der Oberfläche +/- 1 cm als max.
zulässige Abweichung von der Sollhöhe.
Geländeoberfläche mit geringer Neigung.
Abrechnung durch AG vor örtlichem Aufmaß. Nach Einbau
der Ausgleichsschicht muss vor Beginn der weiteren
Baumaßnahmen eine Abnahme durch den AG erfolgen!
Einschl. aller Nebenarbeiten
Abnahme durch den AG!
Menge: 2600,000 qm

**521.007 Zulage für behutsames Anwalzen im Wurzel- bzw. Kronenbereich**
als Zulage zur Vorposition für behutsames Anwalzen von
Hand
ohne Vibrationsgeräte:
in Bereichen der Kronentraufe sind die Deckschichten:
Tragschicht, dyn. Schicht und Deckschicht mit
Handwalzen /
kleinem Geräte zu verdichten.

Flächenannahme: ca. 250qm x 3 Schichten = 750qm

EP entspricht dem Gesamtaufwand /qm für alle 3
Aufbaulagen.
Menge: 750,000 qm

*Hinweis*
SCHOTTERRASEN

**521.008 Natursteinschotter-Tragschicht 0/32 20 cm stark (Schotterrasenfläche)**
Schottertragschicht gemäß TL SoB-StB, ZTV SoB-StB, FLL
"Richtlinien für Planung, Bau und Instandhaltung von
begrünbaren Flächenbefestigungen" für Schotterrasen
liefern,
lagenweise einbauen und verdichten;
Körnung 0/32 mm, gebrochenes Material mit Gütenachweis,
Naturstein ohne Recycling-Material;
(keine Kalksteinschottertragschichten)
Schichtdicke 20 cm;
Verdichtungsgrad DPr min. 100%, Ev2 mind. 25 MPa;
Gefälleausbildung gemäß Technischem Lageplan;
Einbau zwischen Randeinfassungen;
Abrechnung gemäß Aufmaß nach fertiger Fläche an der
Oberfläche.
Kleinflächen von 2x3m!
Menge: 25,000 qm

**521.009 Vegetationsdeckschicht (Schotterrasen) 15 cm stark, 100 MPa**
Vegetationstragdeckschicht gemäß TL SoB-StB, ZTV
SoB-StB,
FLL "Richtlinien für Planung, Bau und Instandhaltung
von
begrünbaren Flächenbefestigungen" für Schotterrasen
liefern,
lagenweise einbauen und verdichten;
Körnung 0/32 mm, gebrochenes Material mit Gütenachweis,
Naturstein ohne Recycling-Material;
(keine Kalksteinschottertragschichten)
werksseitige Fertigmischung oder Baustellenmischung;
Schichtdicke 15 cm;
Verdichtungsgrad DPr min. 100%, Ev2 mind. 30 MPa;
Untergrund vor dem Einbau aufrauen;
Gefälleausbildung gemäß Technischem Lageplan;
der Nachweis der Eignung gemäß FLL "Richtlinien für
Planung,
Bau und Instandhaltung von begrünbaren
Flächenbefestigungen" (Kapitel 6.4) ist Voraussetzung
für die
Abnahme, die Prüfung/Analyse muss entsprechend der
Richtlinie erfolgen;
Abrechnung gemäß Aufmaß nach fertiger Fläche an der
Oberfläche.
Einbau:
Die erdfeuchte Rasentragschicht wird mit mittlerer bis
schwerer
Walze statisch verdichtet (keine Vibration). Um eine
ausreichend große Einsaatoberfläche zu erzielen, ist
ein
vorsichtiges Entfernen der Grobkörner mittels Rechen
erforderlich. Anschließend sollte die Einsaat und ein
darauffolgendes, erneutes Abwalzen der Fläche erfolgen.
inkl. Ansaat mit 25g/qm Gebrauchsrasen RSM 2.3.

Kleinflächen von 2x3m!

'.....................................................'
Hersteller
Menge: 25,000 qm

*Hinweis*
RANDEINFASSUNGEN

**521.010 Randeinfassung mit Bernburger Strecker (ungebunden)**
Bernburger Strecker,
Gesteinsart: Kalkstein
Farbe: grau-beige
Bearbeitung: allseits gespalten, DIN-frei
Breite: ca. 4-6 cm, Höhe: ca. 16-20 cm, Länge: ca.
20-30 cm
palettiert zu 60 lfm/Pal.
Herkunft: Deutschland
liefern und ungebunden ohne Beton 2cm über OK Weg in
0/32
und 0/16 Natursteinschotter engfugig als Läufer /
Wegeeinfassung setzen.
Gerade Schnurkante an der Seite zur wassergebundenen
Decke.

oder gleichwertig
..............................................
Lieferant
Menge: 850,000 m

**521.011 Randeinfassung mit Bernburger Strecker (bauseits vorhanden)**
wie Vorposition,
jeoch auf dem Lagerplatz des AG
gelagert,
aufnehmen, fördern und verlegen.
Menge: 450,000 m

### Titel 541 ABWASSERANLAGEN

**541.001 Längsrinne Feldsteinpflaster (ungebunden)**
Material: Feldsteine, handverlesen, Durchm. und Dicke
ca. 7-10 cm, Rinnenbreite ca. 50 cm,
Rinnenlänge ca. nach Absteckung und Abstimmung mit der
BÜ
beidseitig der Wegeführung in Bereichen mit starkem
Gefälle
und in Senken,
ausbildung bündig zur Wegeoberkante.
Rinnentiefe zwischen 3-5 cm bzw. lt. Angaben der
Bauleitung.
Verlegung ungebunden ohne Beton in 0/32 und 0/16
Natursteinschotter,
Feldsteine fach- und DIN-gerecht gem. Angaben der
Bauleitung rinnenförmig u. höhengerecht verlegen und
von
Hand anzurammen.
Vor Lieferung der Steine ist dem Auftraggeber ein
Muster zur Freigabe vorzulegen.
Die Fugen sind mit Wasser einzuschlämmen und die
Oberflächen mit der Melaune-Deckschicht das
angrenzenden
Weges einzufegen.

Die Abrechnung erfolgt nach örtlichem Aufmaß in lfm.
Menge: 70,000 m

**541.002 Zulage für T-Verbindung 90°**
Zulage zur Vorposition für die
Ausbildung einer T-Verbinung mitca.
90° für die seitliche Ableiutn in eine
Mulde.
Menge: 4,000 St

### Titel 572 VEGETATIONSTECHNISCHE BODENBEARBEITUNG

**572.001 Rasenflächen fräsen**
Rasenflächen mit geringfügigen
Bodenanpassung fräsen.
anfallende unbrauchbare Stoffe
absammeln und verwerten.
Menge: 1000,000 qm

**572.002 Lockerung, tiefgründig**
Vegetationsflächen und Flächen der
BE vor Oberbodenauftrag kreuzweise
ca.
30-50 cm tiefgründig mit Aufreißhaken
lockern,
ggf. auch fräsen,
anfallende unbrauchbare Stoffe
absammeln, nach Fraktionen trennen
und auf dem Baufeld lagern,
Flächen danach wieder höhengerecht
planieren.
Menge: 3800,000 qm

### Titel 574 PFLANZEN

*Hinweis*
GEHÖLZE

**574.001 Lonicera tatarica**
Rote Heckenkirsche
i.Co. 40-60cm
liefern und einpflanzen.
Menge: 6,000 St

**574.002 Prunus spinosa**
Schlehe
i.Co. 40-60cm
Menge: 12,000 Stk

**574.003 Ribes alpinum**
Alpne-Johannisbeere
i.Co. 40-60cm,
liefern und einpflanzen.
Menge: 13,000 St

**574.004 Rosa canina**
Hundsrose
v.Str. 4TR 100-150cm,
liefern und einpflanzen.
Menge: 13,000 St

**574.005 Virburnum opulus**
Schneeball
m.B. 40-50m,
liefern und einpflanzen.
Menge: 6,000 St

**574.006 Hedera helix hibernica**
Efeu
als bodendeckende Unterpflanzung
TB 11, 4-6 Trieb, 30-40cm,
liefern und einpflanzen.
5 Stück / qm
Menge: 150,000 Stüc

*Hinweis*
FERTIGSTELLUNGSPFLEGE

**574.007 Fertigstellungspflege für Gehölze:**
Fertigstellungspflege gemäß DIN
18916 durchführen für Gehölze:
Dauer:
Bei Herbstpflanzung: Abnahme im
Juni des darauf folgenden Jahres,
Bei Frühjahrspflanzung bis April / Mai:
Abnahme im Oktober des gleichen
Jahres,

Pflege bis zum Erreichen des
abnahmefähigen Zustands;
folgende Leistungen sind in der
erforderlichen Anzahl an Durchgängen
bis zur Abnahme zu erbringen:

Wassermenge: mind. 30 l/m²
Laubentfernung einschl.
Entsorgung
unerwünschten Aufwuchs
entfernen, Wurzelunkräuter
einschl. Wurzeln beseitigen;
Müll und Unrat entfernen und
entsorgen;
trockene und beschädigte
Pflanzenteile entfernen;
Rindenmulch ggf. nachfüllen,
einschl. Lieferung;
Prüfung auf Krankheiten, Pilz- und
Schädlingsbefall, ggf. AG/BÜ
unterrichten
Menge: 70,000 qm

### Titel 575 RASEN UND ANSAATEN

**575.001 Rasenfläche herstellen, RSM 7.2.2 Landschaftsrasen, 20g/qm**
die Fläche feinplanieren, Unrat, Steine mit einem
Durchmesser > 5cm und schwer verottbare Pflanzenteile
sind abzulesen, leicht verdichten, abharken und mit
20g/qm Landschaftsrasen (RSM 7.2.2 trockenresistent)
gleichmäßig ansäen, den Samen leicht einarbeiten,
walzen und
wässern.
Das feinplanierte Rasenplanum ist vor der Einsaat vom
AG abnehmen zu lassen, die Qualität des Saatgutes ist
per Lieferschein / Auflistung der Gräsermischung
nachzuweisen!
Menge: 4800,000 qm

**575.002 Fertigstellungspflege für Rasenansaatflächen**
Rasenansaatflächen der Wiesenflächen und Bankette der
Parkwege
gemäß DIN 18917 Fertigstellungspflege pflegen:
- Wässern
- Düngen
- Mähen
- Laub und Abfall entfernen

Alle bei der Pflege anfallenden unbrauchbaren Stoffe
werden Eigentum des AN und sind zu entsorgen.
Menge: 4800,000 qm

### Titel 591 BAUSTELLENEINRICHTUNG

**591.001 Baustelle einrichten und abräumen**
Einrichten und Vorhalten von Geräten
und Maschinen (Fertiger, Technik,
Bauwagen, usw.) während der
gesamten Bauzeit.
inkl. Abfuhr zu Bauend eund
Säuberung der Aufstellflächen.
Menge: 1,000 psch

**591.002 Bau-WC**
Liefern, Vorhalten und wieder
Abfahren eines Bau-WC für die
eigene Mannschaftsstärke des
Gewerkes Galabau.

Abrechnung auf Nachweis in Wochen.
Menge: 24,000 Wo

**591.003 Absteckung des Lage- und Höhenverlaufes der Parkwege**
Restaurierung / Absteckung des
Lageverlaufes u.
Ermittlung der Zielhöhen mit
Schnurnägeln im durch die
Bauleitung vorgegebenen Abstand
(mind. 5 m, in
Kurvenradien enger, 0,5 bis 1,0 m) mit
starker gut
sichtbarer Schnur entlang der
geplanten Wegegrenzen.
Die vermaßten Punkte sind von der
Bauleitung vor einer
Fortsetzung des Wegebaus
abzunehmen und durch den AN zu
sichern und ggfs. mehrmals zu
korrigieren.
Menge: 1240,000 m

**591.004 Dokumentation Außenanlagen inkl. Bestandsvermessung**
Anfertigung und Übergabe eines
Bestandsplanes mit Darstellung und
Bezeichnung (Legende) aller Flächen,
Einbauten, Bäume, Gebäude sowie
Maß- und Höhenangaben im System
der Betandsvermessung,
Abrechnungszeichnungen und
Neubestandsunterlagen der
Baumaßnahme sind nach DIN 2425/
DIN 18702 in analoger
kopierfähiger Form (2-fach) und digital
(CD)
anzufertigen und an den AG im
Rahmen der
Abschlussdokumentation zu
übergeben.
Die Zeichnungen sind im DXF-Format
und im PDF- Format
auf CD-ROM zu liefern, sofern vom
AG nichts anderes
festgelegt wurde. DXF-Dateien der
Ausführungszeichnungen werden dem
AN auf Anforderung
zur Verfügung gestellt.

Die Bestandsdokumentation besteht
aus folgenden Teilen:
-Fachunternehmererklärung
-Bauabnahmeprotokolle gem. § 12
VOB/B,
-Bestandsvermessung mit Lagepläne
im Maßstab der
Ausführungsunterlagen (siehe
oben),
-Eignungsprüfung für eingesetzte
Materialien,
-Konformitätserklärung
-Zertifikate von Schüttgütern (bei
Antransporten) u. Holz- und
Stahlprodukten, generell nur
zugelassene Bauprodukte (DIBT)
-Lieferscheine
-Bautagesberichte
-Entsorgungsnachweise /
Abfallverwertungsdokumentation
-nachprüfbare Flächen- und
Längenermittlung entsprechend
LV
Menge: 1,000 psch

### Titel 593 SICHERUNGSMASSNAHMEN

**593.001 Bauzaun aufstellen, vorhalten, räumen**
Höhe 2,0 m, aus 3,5 m langen
Zaunfeldern mit
Betonstandfüßen, Zaunfelder mittels
Verbindungsschellen
untereinander verschrauben, die
Standfüße in den
Innenbereich des Zaunes stellen,
während der Bauzeit
vorhalten, einschließlich zweimaligem
Umstellen und
nach Beendigung der Arbeiten wieder
abbauen.

inkl. Abzäumen von Kronentraufen
von Bestandsbäumen zum Schutz des
Wurzelbereiches.
Menge: 780,000 m

**593.002 Bauzaun umsetzen**
vorh.Bauzaun der Vorposition
umsetzen,
inkl. Lösen und wieder verschrauben
der Elemente.
Menge: 260,000 m

**593.003 Stammschutz gegen mechanische Schäden bis STU 150cm**
durch Brettermantel einschl.
Polsterung des Stammes
durch Drainrohrringe, mind. DN 100,
liefern und vor
Beginn der Arbeiten herstellen.
Während der Bauzeit vorhalten und
nach Beendigung der
Arbeiten wieder abbauen.
StU 80 bis 150 cm
Mindesthöhe 2,5 m
Mindestdicke der Bretter 2,4 cm
Menge: 1,000 Stck

**593.004 Stammschutz gegen mechanische Schäden STU 151 bis STU 300cm**
durch Brettermantel einschl.
Polsterung des Stammes
durch Drainrohrringe, mind. DN 100,
liefern und vor
Beginn der Arbeiten herstellen.
Während der Bauzeit vorhalten und
nach Beendigung der
Arbeiten wieder abbauen.
StU 151 bis 300 cm
Mindesthöhe 2,5 m
Mindestdicke der Bretter 2,4 cm
Menge: 4,000 Stk

**593.005 Wurzelschutzplatten**
Wurzelschutzplatten /
Baggermatratzen aus Kunststoff oder
Stahl liefern, zum Schutz von
Wurzelbereich verlegen, vorhalten und
wieder abfahren.
Verwendung nur bei Bedarf und nach
Vorabsprache mit der BÜ!
Abrechnung in qm
Menge: 50,000 qm

### Titel 594 ABBRUCHMASSNAHMEN

**594.001 Schottertragschichten und Auffüllgemische Parkwege ausbauen und bauseits lagern**
vorh. Parkwege (Deckschicht aus
wassergebundener Decke kaum noch
vorhanden),
Stärke ca. 20-40cm,
bestehend aus
Boden-Schottergemisch mit
Bruchmaterial (Beton, Schlacke,
Ziegel, Naturstein)
Körnung ca. 0/45-240mm,
aufnehmen und zur Beprobung auf
dem Lagerplatz des AG auf Haufwerk
lagern.
Menge: 530,000 cbm

**594.002 Deckschichten aus Promenadengrant 0/5 bis 0/16 mm Parkwege ausbauen und bauseits lagern**
Deckschichten aus Promendengrant
Lehm-Sand-Kies-Decken 0/5mm bis
0/8mm
inkl. Dynamische Schicht 0/16mm
abschieben, aufnehmen und zur
Beprobung auf dem Lagerplatz des
AG auf Haufwerk lagern.
Gesamtstärke ca. 10cm.
Menge: 110,000 cbm

**594.003 Bernburger Strecker ausbauen und bauseits lagern**
Randeinfassungen aus Bernburger
Strecker,
Kalkstein,
Länge: 15-25cm
Höhe: 15-20 cm
Breite: 6-8 cm
in Sand verlegt, aufnehmen, säubern
und zur Wiederverwendung auf dem
Lagerplatz des AG auf Haufwerk
lagern.
Menge: 405,000 m

**594.004 Bernburger Strecker ausbauen und verwerten**
Randeinfassungen aus Bernburger
Strecker,
Kalkstein,
Länge: 15-25cm
Höhe: 15-20 cm
Breite: 6-8 cm
in Sand verlegt und beschädigt bzw.
nicht wiederzuverwenden, aufnehmen
und fachgerecht einer Verwertung
zuführen.
Menge: 135,000 m

**594.005 Fundamente und Bauwerke abbrechen und lagern**
bestehend aus Beton, Betonelemente
und Mauerwerk,
ohne Stahleinlagen,
bis zu 1,0m Tiefe abbrechen und
abbrechen und zur Beprobung auf
Haufwerk lagern
inkl. Erdarbeiten für das Freilegen und
Wiederverfüllen.
Verfüllte Bereiche lagenweise
verdichten (Ev2>/= 45
MN/qm).
Menge: 3,000 cbm

**594.006 Zulage für Fundamente mit Stahleinlagen**
als Zulage zur Vorposition!
Menge: 1,000 cbm

**594.007 Findlinge aufnehmen und lagern**
Findlinge entlang des rückzubauenden Parkweges
aufnehmen
und zum Lagerplatz des AG: Parkgärtnerei (ca.
200-300m) im
Park Babelsberg fördern und abladen.
Größen im Mittel : Grundfläche bis 80 x 120cm, Höhe
50-80 cm,
Menge: 30,000 Stk

### Titel 596 VERWERTUNG / ENTSORGUNG

*Hinweis*
Entsorgung gemäß den geltenden
Bestimmungen der
Ersatzbaustoffverordnung 2023.
Einstufung gemäß AVV in die Klassen
BM-F0*-F3.

Mengen kleinergleich 1 cbm sind als
Nebenleistung bei
der jeweiligen Hauptleistung mit
einzukalkulieren.
Bei Mengen größergleich 1 cbm sind
für die Gesamtmenge
Begleitscheine erforderlich.

Abrechnung in Tonnen (t) gemäß
Wiege- und Übernahmescheinde der
Annahmestelle.
Die Bodenmenge ist per
Gegenrechnung auf Plauisiblitat nach
den Abtragsprofilen in cbm
nachzuweisen.

Lockerung 20%
1 cbm loser Boden =1,55 t
1 cbm fester Boden = 1,85 t

Folgende zuvor auf dem Baugelände
gelagerten Stoffe
sind zu laden, zu transportieren und
beim Entsorger / Verwerter abzuladen:

**596.001 Entsorgung Boden mit Bauschuttanteilen < 10 % (BM 0)**
Beladung, Transport, Entsorgung der
Materialgruppe Boden 170504 (Boden
und Steine mit Ausnahme derjenigen,
die unter 170503* fallen (BM 0)
Entsorgung Boden mit
Bauschuttanteilen < 10 % mit der
Zuordnung nach EBV Tabelle 4 -  zu
den nicht gefährlichen Abfälle  der
Materialzuordnung BM 0
Menge: 400,000 t

**596.002 Zulage für Materialzuordnung BM F0**
als Zulage zur Vorposition.
Menge: 200,000 t

**596.003 Zulage für Materialzuordnung BM 1**
als Zulage zur Vorposition.
Menge: 100,000 t

**596.004 Zulage für Materialzuordnung BM 2**
als Zulage zur Vorposition.
Menge: 100,000 t

**596.005 DK1: Beladung, Transport, Entsorgung Gemische oder getrennte Fraktionen aus Beton, Ziegel, Fliesen, Keramik, mit Ausnahme derjenigen, die unter 170106* fallen - 170107**
DK1: Beladung, Transport,
Entsorgung Gemische oder getrennte
Fraktionen aus Beton,
Ziegel, Fliesen, Keramik, mit
Ausnahme derjenigen, die unter
170106* fallen - 170107
Entsorgung Sieb- / Bodenmaterial mit
Bauschuttanteilen > 10 % mit
derZuordnung zur DK I  mit der
Zuordnung nach EBV Tabelle 4 -  zu
den nicht gefährlichen Abfälle
Menge: 100,000 t

**596.006 DK2: Beladung, Transport, Entsorgung Gemische oder getrennte Fraktionen aus Beton, Ziegel, Fliesen, Keramik, mit Ausnahme derjenigen, die unter 170106* fallen - 170107**
DK2: Beladung, Transport,
Entsorgung Gemische oder getrennte
Fraktionen aus Beton,
Ziegel, Fliesen, Keramik, mit
Ausnahme derjenigen, die unter
170106* fallen - 170107
Entsorgung Sieb- / Bodenmaterial mit
Bauschuttanteilen > 10 % mit der
Zuordnung zur DK II  mit der
Zuordnung nach EBV Tabelle 4 -  zu
den nicht gefährlichen Abfälle
Menge: 100,000 t

**596.007 Beladung, Transport, Entsorgung der Materialgruppe Betonrecyclingschotter RC1**
Entsorgung Betonrecyclingschotter
nach EBV Tabelle 4 -  nicht
gefährlicher Abfall der
Materialzuordnung RC1
Menge: 50,000 cbm

**596.008 Zulage für Materialzuordnung RC 2**
als Zulage zur Vorposition.
Menge: 50,000 cbm

**596.009 Baumischabfall**
z.B. Vlies der Baustraße und sonstige
Abfälle, inkl. Beräumung auf dem
Baufeld.
Menge: 5,000 cbm

**596.010 Holz / Strauchwerk / Kompost**
auf Miete gelagert und aus dem
Waldbereich und gesamten
Gelände zusammengetragen.
(Hinweis: die Verwertung der
Reststoffe der Rodungs- und
Kronenschnittarbeiten werden in der
jeweiligen Position mit abgerechnet)
Menge: 5,000 cbm

### Titel 597 HERRICHTEN DER GELÄNDEOBERFLÄCHEN

**597.001 obere Grasnarbe (großflächig) 5cm stark absoden und verwerten**
obere Vegetationsschicht / Grasnarbe
im Bereich der neuen Wegefläche,
teildurchwurzelt, ca. 5cm stark,
abschieben und zum Sieben zum
Lagerplatz fördern und auf Miete
lagern.
Menge: 2400,000 qm

**597.002 obere Grasnarbe (Parkwegebankette) 5cm stark absoden und lagern**
obere Vegetationsschicht / Grasnarbe,
teildurchwurzelt,
ca. 5cm stark,
seitliche Parkwegebankette, jeweils
50-100cm breit,
abschieben zum Sieben zum
Lagerplatz fördern und auf Miete
lagern.
Menge: 540,000 qm

**597.003 Rückschnitt von Sträuchern und Jungbaumaufwuchs**
Höhe der Sträucher 0,5 bis 1,5 m,
bodengleicher Rückschnitt des
Aufwuchses,
anfallendes Schnittgut in transportable
Längen teilen,
aufnehmen und auf dem Baugelände
auf Haufwerk lagern.
Menge: 30,000 qm

### Titel 598 PRÜFUNGEN

*Hinweis*
Entsorgung gemäß den geltenden
Bestimmungen der
Ersatzbaustoffverordnung 2023.
Einstufung gemäß AVV in die Klassen
für Bodenaushub BM-F0*-F3 usw....

Mengen kleinergleich 1 cbm sind als
Nebenleistung bei
der jeweiligen Hauptleistung mit
einzukalkulieren.
Bei Mengen größergleich 1 cbm sind
für die Gesamtmenge
Begleitscheine erforderlich.

Abrechnung in cbm feste Masse
gemäß Abtragsprofile der
Bodenaushubposition. Die
Bodenmenge ist in der Position
Bodenaushub nachzuweisen.
Wiegescheine dienen nur als
zusätzlicher Nachweis.
Lockerung 20%
1 cbm loser Boden =1,55 t
1 cbm fester Boden = 1,85 t

Folgende zuvor auf dem Baugelände
gelagerten Stoffe
sind zu laden, zu transportieren und
beim Entsorger / Verwerter abzuladen:

**598.001 Deklarationsanalyse nach ErsatzbauV: Boden (BM)**
Die Ersatzbaustoffverordnung 2023 ist
einzuhalten.
Untersuchung folgender auf Haufwerk
gelagertener Materialien:
- Bodenaushubs
- Schottertragschichten / Auffüllungen
- Bauschutt
- wassergedundene Decke
- Siebrückstände

Einstufung gemäß AVV
in die Klassen F0*-F3 bzw. DK1-2 zur
Bestimmung des Entsorgungsweges.
je 500cbm Erdsubstrat / 1 Analyse
Ausführung durch unabhägigen
Gutachter.

inkl. Probennahme mit allen
notwendigen Einzelproben
inkl. Analyse und Deklaration nach
DepVO
inkl. Analyse und Deklaration nach
EBV
Menge: 1,000 Stck

**598.002 Deklarationsanalyse nach ErsatzbauV: Schottertragschichten / Auffüllungen**
Die Ersatzbaustoffverordnung 2023 ist
einzuhalten.
Untersuchung folgender auf Haufwerk
gelagertener Materialien:

- Schottertragschichten / Auffüllungen

Einstufung gemäß AVV
in die Klassen F0*-F3 bzw. DK1-2 zur
Bestimmung des Entsorgungsweges.
je 500cbm Erdsubstrat / 1 Analyse
Ausführung durch unabhägigen
Gutachter.

inkl. Probennahme mit allen
notwendigen Einzelproben
inkl. Analyse und Deklaration nach
DepVO
inkl. Analyse und Deklaration nach
EBV
Menge: 1,000 Stck

**598.003 Kopie von Deklarationsanalyse nach ErsatzbauV: Bauschutt**
Die Ersatzbaustoffverordnung 2023 ist
einzuhalten.
Untersuchung folgender auf Haufwerk
gelagertener Materialien:

- Bauschutt

Einstufung gemäß AVV
in die Klassen F0*-F3 bzw. DK1-2 zur
Bestimmung des Entsorgungsweges.
je 500cbm Erdsubstrat / 1 Analyse
Ausführung durch unabhägigen
Gutachter.

inkl. Probennahme mit allen
notwendigen Einzelproben
inkl. Analyse und Deklaration nach
DepVO
inkl. Analyse und Deklaration nach
EBV
Menge: 1,000 Stck

**598.004 Deklarationsanalyse nach ErsatzbauV: wassergebundene Decke**
Die Ersatzbaustoffverordnung 2023 ist
einzuhalten.
Untersuchung folgender auf Haufwerk
gelagertener Materialien:

- wassergebundene Decke

Einstufung gemäß AVV
in die Klassen F0*-F3 bzw. DK1-2 zur
Bestimmung des Entsorgungsweges.
je 500cbm Erdsubstrat / 1 Analyse
Ausführung durch unabhägigen
Gutachter.

inkl. Probennahme mit allen
notwendigen Einzelproben
inkl. Analyse und Deklaration nach
DepVO
inkl. Analyse und Deklaration nach
EBV
Menge: 1,000 Stck

**598.005 Deklarationsanalyse nach ErsatzbauV: Siebrückstände**
Die Ersatzbaustoffverordnung 2023 ist
einzuhalten.
Untersuchung folgender auf Haufwerk
gelagertener Materialien:
- Siebrückstände

Einstufung gemäß AVV
in die Klassen F0*-F3 bzw. DK1-2 zur
Bestimmung des Entsorgungsweges.
je 500cbm Erdsubstrat / 1 Analyse
Ausführung durch unabhägigen
Gutachter.

inkl. Probennahme mit allen
notwendigen Einzelproben
inkl. Analyse und Deklaration nach
DepVO
inkl. Analyse und Deklaration nach
EBV
Menge: 1,000 Stck

**598.006 Kontrollprüfung des Baugrundes ZTVE- StB**
Prüfungsumfang:
- Proktordichte gem DIN 18 130, D Pr
>= 100%
mittels Lastplattenversuch
- Verformungsmodul Ev2 > = 45 MN/
qm
Ausführung nach Anweisung des AG
durch einen
unabhängigen Baugrundgutachter,
Nachweis durch Übergabe des
Prüfprotokolles.
Menge: 10,000 Stck

**598.007 Kontrollprüfung der Tragschichten ZTVT- StB**
Prüfungsumfang:
- Proktordichte gem DIN 18 130, D Pr
>= 100%
mittels Lastplattenversuch
- Verformungsmodul Ev2 > = 80-120
MN/ qm
Ausführung nach Anweisung des AG
durch einen
unabhängigen Baugrundgutachter,
Nachweis durch Übergabe des
Prüfprotokolles.
Menge: 10,000 Stck

**598.008 Belastungsfahrzeug bereitstellen**
Belastungsfahrzeug als Gegengewicht (z.B. ausreichend
beladener Lkw) für Plattendruckversuch bei Kontrollprüfungen bereitstellen.
Menge: 5,000 h

### Titel 599 STUNDENLOHN- UND GERÄTEARBEITEN

*Hinweis*
Für eventuell erforderliche Arbeiten,
die nicht im
Leistungsverzeichnis erfaßt sind und
gegen Nachweis zur
Ausführung kommen, werden
berechnet für:

**599.001 Vorarbeiter**
Menge: 3,000 h

**599.002 Landschaftsgärtner**
Menge: 3,000 h

**599.003 Hilfskraft**
Menge: 3,000 h

**599.004 Bagger**
inkl. Bedienpersonal
Menge: 1,000 h

USt %: 19,00
